# AMPLIACIÓN DE COCINA EN CENTRO DE MAYORES DE SAN AGUSTÍN

- Propiedad del archivo: SOFT S.A.
- Formato: FIEBDC-3/2012
- Programa: Presto 15.01
- Tipo: presupuesto
- Fecha de los precios: 05/08/2002
- Divisa: EUR
- Código: 1585-2016 (21/11/2001)
Importe: 14351.95
Relación comercial: 000, 14351.25, 001, 002

## C1 DEMOLICIONES Y TRABAJOS PREVIOS (04/05/2004)
Importe: 797.71
Relación comercial: 000, 797.01, 001, 002

**E01A0200** m2 DEMOLICIÓN DE TABICÓN DE LADRILLO MED. MANUALES. S/T (04/05/2004)
5.8 m2 × 6.37 = 36.95
Demolición de tabicón de ladrillo con medios manuales, incluso limpieza y retirada de materiales a pie de carga. Medida la superficie inicial deduciendo huecos.

| Código | Ud | Descripción | Rendimiento | Precio | Importe |
|---|---|---|---|---|---|
| OPES0010 | h | Peón especial (mano de obra) | 0.2 | 15.06 | 3.012 |
| OFPR0010 | h | Oficial 1ª (mano de obra) | 0.2 | 15.83 | 3.166 |
| MW00070 | h | Carretilla mecánica basculante 1m3 (maquinaria; 04/04/2006) | 0.05 | 2.4998552367822 | 0.125 |
| %1PMA0001 | % | Medios auxiliares (04/05/2004) | 1 % | 6.303 | 0.063 |
|  |  | Total |  |  | 6.37 |

Relación comercial: 000, 6.31, 001, 002

| Medición | Uds. | Largo | Alto | Parcial |
|---|---|---|---|---|
| Tabique a demoler | 1 | 2.07 | 2.8 | 5.80 |
| Total |  |  |  | 5.8 |

**E01A0060** m2 PICADO DE PARAMENTOS ALICATADOS S/T (04/05/2004)
11.62 m2 × 3.25 = 37.77
Picado de paramentos alicatados incluso limpieza y retirada de materiales a pie de carga. Medida la superficie inicial deduciendo huecos.

| Código | Ud | Descripción | Rendimiento | Precio | Importe |
|---|---|---|---|---|---|
| OPES0010 | h | Peón especial | 0.1 | 15.06 | 1.506 |
| OFPR0010 | h | Oficial 1ª | 0.1 | 15.83 | 1.583 |
| MW00070 | h | Carretilla mecánica basculante 1m3 | 0.05 | 2.4998552367822 | 0.125 |
| %1PMA0001 | % | Medios auxiliares | 1 % | 3.214 | 0.032 |
|  |  | Total |  |  | 3.25 |

Relación comercial: 000, 3.22, 001, 002

| Medición | Uds. | Largo | Ancho | Parcial |
|---|---|---|---|---|
| Previsión del 50% paramentos | 0.5 | 8.3 | 2.8 | 11.62 |
| Total |  |  |  | 11.62 |

**E01A0030** m2 LEVANTADO DE SOLADO CON BALDOSAS HIDRÁULICAS CARGA MECÁNICA S/T (04/04/2006)
8.5 m2 × 15.81 = 134.39
Levantado de solado con baldosas hidráulicas, incluso carga mecánica y p.p. de transporte de material sobrante a vertedero. Medida la superficie inicial.

| Código | Ud | Descripción | Rendimiento | Precio | Importe |
|---|---|---|---|---|---|
| OPES0010 | h | Peón especial | 0.5 | 15.06 | 7.53 |
| OPOR0010 | h. | Peón ordinario (mano de obra; 06/10/2017) | 0.5 | 14.88 | 7.44 |
| MECC0410 | H | Pala cargadora 16 Tm. c/c (maquinaria; 04/07/2014) | 0.003 | 30.05 | 0.09 |
| MW00070 | h | Carretilla mecánica basculante 1m3 | 0.3 | 2.4998552367822 | 0.75 |
|  |  | Total |  |  | 15.81 |

| Medición | Uds. | Largo | Ancho | Parcial |
|---|---|---|---|---|
| Ampliación | 1 | 3.4 | 2.5 | 8.50 |
| Total |  |  |  | 8.5 |

**E01I0030** ud DESMONTADO PARCIAL DE INSTALACIÓN DE FONTANERÍA (04/07/2014)
1 ud × 123.65 = 123.65
Desmontado parcial de instalacion de riego existente. Incluso limpieza y retirada de materiales a pie de carga. Medida la unidad ejecutada.

| Código | Ud | Descripción | Rendimiento | Precio | Importe |
|---|---|---|---|---|---|
| OPES0010 | h | Peón especial | 4 | 15.06 | 60.24 |
| OFPR0010 | h | Oficial 1ª | 4 | 15.83 | 63.32 |
| MECC0410 | H | Pala cargadora 16 Tm. c/c | 0.003 | 30.05 | 0.09 |
|  |  | Total |  |  | 123.65 |

**E01I0040** ud DESMONTADO PARCIAL DE INSTALACIÓN ELÉCTRICA (04/07/2014)
1 ud × 308.99 = 308.99
Desmontado parcial de instalacioneléctrica, consistente en desmontar luminarias, mecanismos y cableado que no vaya a ser usado en la posterior instalación. Incluso limpieza y retirada de materiales a pie de carga. Medida la unidad ejecutada.

| Código | Ud | Descripción | Rendimiento | Precio | Importe |
|---|---|---|---|---|---|
| OPES0010 | h | Peón especial | 10 | 15.06 | 150.60 |
| OFPR0010 | h | Oficial 1ª | 10 | 15.83 | 158.30 |
| MECC0410 | H | Pala cargadora 16 Tm. c/c | 0.003 | 30.05 | 0.09 |
|  |  | Total |  |  | 308.99 |

**E01DKA020** m2 LEVANT.CARPINTERIAS METALICAS (04/07/2014)
10.08 m2 × 6.27 = 63.20
Levantado de carpintería metálica, en cualquier tipo de tabiques, incluidos cercos, hojas y accesorios, por medios manuales, incluso limpieza, retirada de escombros a pie de carga, sin transporte a vertedero y con p.p. de medios auxiliares.

| Código | Ud | Descripción | Rendimiento | Precio | Importe |
|---|---|---|---|---|---|
| OPES0010 | h | Peón especial | 0.2 | 15.06 | 3.01 |
| OFPR0010 | h | Oficial 1ª | 0.2 | 15.83 | 3.17 |
| MECC0410 | H | Pala cargadora 16 Tm. c/c | 0.003 | 30.05 | 0.09 |
|  |  | Total |  |  | 6.27 |

Claves: cerco, metal, carpintería, levantar, mano, accesorio, vertedero, transporte, manual, limpieza, escombro, carga, medio, auxiliar, pie, tabiquería, hoja

| Medición | Uds. | Largo | Alto | Parcial |
|---|---|---|---|---|
| Ventana salón | 1 | 2.8 | 1.8 | 5.04 |
| Reja | 1 | 2.8 | 1.8 | 5.04 |
| Subtotal |  |  |  | 10.08 |
| Total |  |  |  | 10.08 |

**E01I0060** ud DESMONTADO CAMPANA DE EXTRACCIÓN (04/07/2014)
1 ud × 92.76 = 92.76
Desmontado de campana de extracción y acopio para posterior instalación. Medida la unidad ejecutada.

| Código | Ud | Descripción | Rendimiento | Precio | Importe |
|---|---|---|---|---|---|
| OPES0010 | h | Peón especial | 3 | 15.06 | 45.18 |
| OFPR0010 | h | Oficial 1ª | 3 | 15.83 | 47.49 |
| MECC0410 | H | Pala cargadora 16 Tm. c/c | 0.003 | 30.05 | 0.09 |
|  |  | Total |  |  | 92.76 |

## C2 ALBAÑILERIA
Importe: 832.83

**E07CM001** Ud Ayudas a Carp. Metalica
1 Ud × 185.34 = 185.34
P.A. Ayudas de albañileria a los oficios de carpinteria metalica y cerrajeria, incluso materiales de agarre y limpieza.

| Código | Ud | Descripción | Rendimiento | Precio | Importe |
|---|---|---|---|---|---|
| OFPR0010 | h | Oficial 1ª | 6 | 15.83 | 94.98 |
| OPES0010 | h | Peón especial | 6 | 15.06 | 90.36 |
|  |  | Total |  |  | 185.34 |

**E07FO001** Ud Ayudas a Fontaneria
1 Ud × 185.34 = 185.34
P.A. Ayudas de albañileria a los oficios de fontaneria y aparatos sanitarios, incluso colocacion y materiales de agarre y limpieza.

| Código | Ud | Descripción | Rendimiento | Precio | Importe |
|---|---|---|---|---|---|
| OFPR0010 | h | Oficial 1ª | 6 | 15.83 | 94.98 |
| OPES0010 | h | Peón especial | 6 | 15.06 | 90.36 |
|  |  | Total |  |  | 185.34 |

**E07IE001** Ud Ayudas a Insta. Electrica
1 Ud × 185.34 = 185.34
P.A. Ayudas de albañileria a los oficios de instalacion electrica, telefonia y T.V. e incluso materiales de agarre y limpieza.

| Código | Ud | Descripción | Rendimiento | Precio | Importe |
|---|---|---|---|---|---|
| OFPR0010 | h | Oficial 1ª | 6 | 15.83 | 94.98 |
| OPES0010 | h | Peón especial | 6 | 15.06 | 90.36 |
|  |  | Total |  |  | 185.34 |

**E07FL010** m2 TABICÓN DE LADRILLO H/D 9 cm ESPESOR
16.52 m2 × 10.1 = 166.85
Tabicón de ladrillo cerámico hueco doble 24x11,5x9 cm, recibido con mortero M5 de cemento CEM II/A-L 32,5 N y arena de río, con plastificante, incluso replanteo, aplomado y recibido de cercos, humedecido de las piezas y limpieza; según CTE DB SE-F. Medido a cinta corrida.

| Código | Ud | Descripción | Rendimiento | Precio | Importe |
|---|---|---|---|---|---|
| OFPR0010 | h | Oficial 1ª | 0.25 | 15.83 | 3.96 |
| OPES0010 | h | Peón especial | 0.25 | 15.06 | 3.77 |
| FL00300 | mu | LADRILLO HUECO DOBLE 9 CM. (material) | 0.037 | 41.212472879482 | 1.52 |
| AGM00800 | m3 | MORTERO DE CEMENTO CEM II/A-L 32.5,AR.RIO M-4(1:6)+PLAST. (material) | 0.019 | 44.72 | 0.85 |
|  |  | Total |  |  | 10.1 |

| Medición | Uds. | Largo | Alto | Parcial |
|---|---|---|---|---|
| Nuevos tabiques | 1 | 2.8 | 2.8 | 7.84 |
|  | 1 | 2.07 | 2.8 | 5.80 |
| Chimenea cubierta | 4 | 0.6 | 1.2 | 2.88 |
| Subtotal |  |  |  | 16.52 |
| Total |  |  |  | 16.52 |

**E07FL020** m2 CAPUCHINA H/D+CAMARA+H/D
3.64 m2 × 30.21 = 109.96
DE CAPUCHINA FORMADA POR cerramiento de fachada de dos hojas apoyadas en el forjado, la exterior de 1/2 pie de espesor de fábrica, de ladrillo cerámico hueco doble, para revestir, 24x11,5x9 cm, recibida con mortero de cemento M-40 (1:6), y la interior de 1/2 pie de espesor de fábrica, de ladrillo cerámico hueco doble, para revestir, 24x11,5x9cm, recibida con mortero de cemento M-40 (1:6), con un aislamiento intermedio formado por espuma rígida de poliuretano proyectado de 30 mm de espesor mínimo, 35 kg/m³ de densidad mínima, aplicado directamente sobre el paramento. Incluso p/p de acero en perfiles laminados para sujeción de piezas, formación de dinteles, zunchos, jambas, ejecución de encuentros y piezas especiales.CONSTRUIDA SEGUN NORMA NBE-FL90 Y RL-88. MEDIDA DEDUCIENDO HUECOS MAYORES DE 3.00 M2.

| Código | Ud | Descripción | Rendimiento | Precio | Importe |
|---|---|---|---|---|---|
| OFPR0010 | h | Oficial 1ª | 0.8 | 15.83 | 12.66 |
| OPES0010 | h | Peón especial | 0.8 | 15.06 | 12.05 |
| FL00300 | mu | LADRILLO HUECO DOBLE 9 CM. | 0.09 | 41.212472879482 | 3.71 |
| AGM00800 | m3 | MORTERO DE CEMENTO CEM II/A-L 32.5,AR.RIO M-4(1:6)+PLAST. | 0.04 | 44.72 | 1.79 |
|  |  | Total |  |  | 30.21 |

| Medición | Uds. | Largo | Alto | Parcial |
|---|---|---|---|---|
| Hueco ventana sobrante | 1 | 2.8 | 1.3 | 3.64 |
| Total |  |  |  | 3.64 |

## C3 REVESTIMIENTOS (21/11/2001)
Importe: 1672.17

**E0800100** m2 ENFOSCADO MAESTREADO Y FRATASADO EN PAREDES
20.16 m2 × 11.79 = 237.69
DE ENFOSCADO MAESTREADO Y FRATASADO EN PAREDES CON MORTERO M-4 (1:6); CONSTRUIDO SEGUN NTE/RPE-7.MEDIDO A CINTA CORRIDA.

| Código | Ud | Descripción | Rendimiento | Precio | Importe |
|---|---|---|---|---|---|
| AGM00500 | m3 | mortero de cemento M5 (1:6) CEM II/A-L 32,5 N (material) | 0.021 | 46.58 | 0.98 |
| CUAD0010 | h | cuadrilla, formada por oficial 1ª y peon esp. (mano de obra) | 0.35 | 30.89 | 10.81 |
|  |  | Total |  |  | 11.79 |

| Medición | Uds. | Largo | Alto | Parcial |
|---|---|---|---|---|
| Nuevos tabiques hacia salon | 1 | 2.8 | 2.8 | 7.84 |
|  | 1 | 2.07 | 2.8 | 5.80 |
| Hueco ventana sobrante fachada | 1 | 2.8 | 1.3 | 3.64 |
| Chimenea cubierta | 4 | 0.6 | 1.2 | 2.88 |
| Subtotal |  |  |  | 20.16 |
| Total |  |  |  | 20.16 |

**E0800090** m2 ENFOSCADO MAESTREADO FRATASADO Y RAYADO PARA ALICATADO
17.28 m2 × 11.02 = 190.43
DE ENFOSCADO MAESTREADO, FRATASADO Y RAYADO EN PARAMENTOS VERTICALES, PREPARADO PARA RECIBIR ALICATADO CON ADHESIVO, CON MORTERO M-4 (1:6); CONSTRUIDO SEGUN NTE/RPE-7. MEDIDA LA SUPERFICIE EJECUTADA.

| Código | Ud | Descripción | Rendimiento | Precio | Importe |
|---|---|---|---|---|---|
| AGM00500 | m3 | mortero de cemento M5 (1:6) CEM II/A-L 32,5 N | 0.021 | 46.58 | 0.98 |
| CUAD0010 | h | cuadrilla, formada por oficial 1ª y peon esp. | 0.325 | 30.89 | 10.04 |
|  |  | Total |  |  | 11.02 |

| Medición | Uds. | Largo | Alto | Parcial |
|---|---|---|---|---|
| Nuevos tabiques | 1 | 2.8 | 2.8 | 7.84 |
|  | 1 | 2.07 | 2.8 | 5.80 |
| Subtotal |  |  |  | 13.64 |
| Hueco ventana sobrante | 1 | 2.8 | 1.3 | 3.64 |
| Subtotal |  |  |  | 3.64 |
| Total |  |  |  | 17.28 |

**E0800080** m2 ALICATADO AZULEJO COLOR LISO 20X20 (21/11/2001)
28.9 m2 × 20.06 = 579.73
DE ALICATADO CON AZULEJO DE COLOR LISO DE 20X20 cm. RECIBIDO CON ADHESIVO, INCLUSO CORTES, P.P. DE PIEZAS ROMAS O INGLETES, REJUNTADO Y LIMPIEZA; CONSTRUIDO SEGUN NTE/RPA-4. MEDIDA LA SUPERFICIE EJECUTADA.

| Código | Ud | Descripción | Rendimiento | Precio | Importe |
|---|---|---|---|---|---|
| PFCE0050 | tm | Cemento blanco P450(s-50 kg) (material; 24/01/2005) | 0.001 | 220 | 0.22 |
| OFPR0010 | h | Oficial 1ª | 0.37 | 15.83 | 5.86 |
| OPES0010 | h | Peón especial | 0.19 | 15.06 | 2.86 |
| WW00300 | u | MATERIAL COMPLEMENTARIO O PZAS. ESPECIALES (material; 27/04/2016) | 1 | 0.2299970586111 | 0.23 |
| U18AA606 | M2 | Azulejo 1ª.Hasta 20x20cm (material; 18/06/2008) | 1.05 | 10 | 10.50 |
| U04CK001 | Kg | Cemento Adhesivo (material; 21/11/2001) | 1 | 0.39 | 0.39 |
|  |  | Total |  |  | 20.06 |

| Medición | Uds. | Largo | Ancho | Alto | Parcial |
|---|---|---|---|---|---|
| Nuevos tabiques | 1 | 2.8 |  | 2.8 | 7.84 |
|  | 1 | 2.07 |  | 2.8 | 5.80 |
| Subtotal |  |  |  |  | 13.64 |
| Hueco ventana sobrante | 1 | 2.8 |  | 1.3 | 3.64 |
| Subtotal |  |  |  |  | 3.64 |
| Previsión del 50% paramentos | 0.5 | 8.3 | 2.8 |  | 11.62 |
| Subtotal |  |  |  |  | 11.62 |
| Total |  |  |  |  | 28.9 |

**E11W061** m. ESCOCIA EN PARAMENTO / SUELO (21/02/2007)
17.6 m. × 14.68 = 258.37
Ml. Formación de escocia entre suelo y pared o entre pared y pared, para facilitar la limpieza de suelos y paredes de cerámica, realizada con piezas de media caña de gres de medidas 24,4x4x4 cm., interior o exterior, tipo ROSA GRES mod. 112/138 ó similar, recibidas con mortero de cemento y arena de río M 5 según UNE-EN 998-2, i/sellado de juntas, limpieza y p.p. de costes indirectos.

| Código | Ud | Descripción | Rendimiento | Precio | Importe |
|---|---|---|---|---|---|
| OFPR0010 | h | Oficial 1ª | 0.2 | 15.83 | 3.17 |
| OPOR0010 | h. | Peón ordinario | 0.15 | 14.88 | 2.23 |
| P08WB051 | m. | Escocia media caña 24x4x4 cm. (material; 12/02/2009) | 4.05 | 2.2 | 8.91 |
| P08MA020 | kg | Adhesivo contacto (material; 21/02/2007) | 0.1 | 3.65 | 0.37 |
|  |  | Total |  |  | 14.68 |

Claves: radio, medio, suelo, remate, pared, plástico, unión, adhesivo, medición, limpieza, caña, perfil

| Medición | Uds. | Largo | Parcial |
|---|---|---|---|
| COCINA | 2 | 6.3 | 12.60 |
| Subtotal |  |  | 12.60 |
|  | 2 | 2.5 | 5.00 |
| Subtotal |  |  | 5.00 |
| Total |  |  | 17.6 |

**E0800500** Ml ENCIMERA AGLOMERADO SILICE/CUARZO Y CRISTAL(SILESTONE O SIMILAR)
1 Ml × 185.03 = 185.03
ml de encimera de silestone color segun grupo ii del catalogo del fabricante a definir por d.f., doble canto pulido colocado sobre placa de apoyo,tomado con mortero m-4 (1:6), en piezas de dimensiones maximas de 60x3cm. medida la superficie ejecutada.

| Código | Ud | Descripción | Rendimiento | Precio | Importe |
|---|---|---|---|---|---|
| RW01700M1 | Ml | ENCIMERA SILESTONE MODELO GRUPOII SEGUN CATALOGO E:3CM. (19/01/2010) | 1.081 | 150 | 162.15 |
| WW00300 | u | MATERIAL COMPLEMENTARIO O PZAS. ESPECIALES | 1 | 0.2299970586111 | 0.23 |
| CUAD0010 | h | cuadrilla, formada por oficial 1ª y peon esp. | 0.7 | 30.89 | 21.62 |
| AGM00500 | m3 | mortero de cemento M5 (1:6) CEM II/A-L 32,5 N | 0.021 | 46.58 | 0.98 |
| WW00400 | u | PEQUEÑO MATERIAL (material; 27/04/2016) | 1 | 0.0499993605676 | 0.05 |
|  |  | Total |  |  | 185.03 |

| Medición | Uds. | Largo | Parcial |
|---|---|---|---|
| Pasaplatos | 1 | 1 | 1.00 |
| Total |  |  | 1 |

**E0800040** m2 SOLADO BALDOSAS GRES COMPACTO 40x40 cm
8.5 m2 × 25.99 = 220.92
Solado con baldosas de gres compacto de 40x40 cm recibidas con mortero M5 (1:6), incluso nivelado con capa de arena de 2 cm de espesor medio, enlechado y limpieza del pavimento; construido según CTE. Color a definir por la Dirección Facultativa. Medida la superficie ejecutada.

| Código | Ud | Descripción | Rendimiento | Precio | Importe |
|---|---|---|---|---|---|
| OFPR0010 | h | Oficial 1ª | 0.35 | 15.83 | 5.54 |
| OPES0010 | h | Peón especial | 0.18 | 15.06 | 2.71 |
| AA00200 | m3 | ARENA FINA (material; 03/07/2017) | 0.02 | 12.92 | 0.26 |
| AGL00100 | m3 | LECHADA DE CEMENTO CEM II/A-L 32,5 N (material) | 0.001 | 102.26 | 0.10 |
| AGM00500 | m3 | mortero de cemento M5 (1:6) CEM II/A-L 32,5 N | 0.031 | 46.58 | 1.44 |
| RS02502 | u | BALDOSA GRES COMPACTO 40x4O cm (material) | 6.375 | 2.5 | 15.94 |
|  |  | Total |  |  | 25.99 |

| Medición | Uds. | Largo | Ancho | Parcial |
|---|---|---|---|---|
| Ampliación | 1 | 3.4 | 2.5 | 8.50 |
| Total |  |  |  | 8.5 |

## C4 CARPINTERIA Y CERRAJERÍA (30/09/2003)
Importe: 961.94

**E1100MO02** m2 MOSQUITERA FIJA (03/07/2017)
4.2 m2 × 49.2 = 206.64
Mosquitera fija , formada por marco de perfiles de aluminio lacado, tela de hilos de poliéster, accesorios y complementos, colocada con fijaciones mecánicas en la cara exterior de la carpintería o sobre obra

| Código | Ud | Descripción | Rendimiento | Precio | Importe |
|---|---|---|---|---|---|
| E1100MOSQ | M2 | Mosquitera fija formada por marco de perfiles de aluminio lacado, tela de hilos de poliéster, accesorios y complementos. (material) | 1 | 42 | 42.00 |
| OFPR0010 | h | Oficial 1ª | 0.15 | 15.83 | 2.37 |
| OPOR0010 | h. | Peón ordinario | 0.15 | 14.88 | 2.23 |
| RW01900 | m | JUNTA DE SELLADO (material; 03/07/2017) | 2 | 1.3 | 2.60 |
|  |  | Total |  |  | 49.2 |

| Medición | Uds. | Largo | Alto | Parcial |
|---|---|---|---|---|
| VENTANAS | 3 | 2.8 | 0.5 | 4.20 |
| Total |  |  |  | 4.2 |

**11APC00221** m2 PROTECCION DE PUERTA MADERA CON ACERO INOXIDABLE (02/02/2004)
0.9 m2 × 104.41 = 93.97
DE PROTECCION DE PUERTA DE MADERA , EJECUTADA CON CHAPA DE ACERO INOXIDABLE AL CROMO-NIQUEL (18%Cr-8%Ni) DE 1.2 mm DE ESPESOR CON ACABADO EN ESMERILADO FINO O EN PULIDO ESPEJO, INCLUSO , P.P. DE SELLADO DE JUNTAS CON MASILLA ELASTICA Y TORNILLERIA DE ACERO INOXIDABLE. MEDIDA LA SUPERFICIE EJECUTADA.

| Código | Ud | Descripción | Rendimiento | Precio | Importe |
|---|---|---|---|---|---|
| KA06401 | m2 | CHAPA A.INOX. (T.III)(18%Cr,8%Ni) (material; 02/02/2004) | 1 | 100 | 100.00 |
| WW00300 | u | MATERIAL COMPLEMENTARIO O PZAS. ESPECIALES | 1 | 0.2299970586111 | 0.23 |
| OFPR0010 | h | Oficial 1ª | 0.15 | 15.83 | 2.37 |
| OPES0010 | h | Peón especial | 0.12 | 15.06 | 1.81 |
|  |  | Total |  |  | 104.41 |

| Medición | Uds. | Ancho | Alto | Parcial |
|---|---|---|---|---|
|  | 2 | 0.9 | 0.5 | 0.90 |
| Total |  |  |  | 0.9 |

**E1100CA10** M2 CARP.ALUM.TECHNAL OSCILOBATIENTE (18/06/2008)
2.1 M2 × 221.78 = 465.74
Suministro y montaje de carpintería de aluminio, lacado gris antracita, para conformado de ventana abisagrada practicable oscilobatiente de apertura hacia el interior, sistema FX, "TECHNAL serie alta" o similar , formada por dos hojas, y con premarco. Compuesta por perfiles extrusionados formando marcos y hojas. Accesorios, herrajes de colgar y apertura homologados, juntas de acristalamiento de EPDM de alta calidad, tornillería de acero inoxidable, elementos de estanqueidad, accesorios y utillajes de mecanizado homologados. Incluso p/p de garras de fijación, sellado perimetral de juntas por medio de un cordón de silicona neutra y ajuste final en obra. Elaborada en taller, con clasificación a la permeabilidad al aire clase A3, según UNE 85214, clasificación a la estanqueidad al agua clase EE, según UNE 85206 y clasificación a la resistencia a la carga del viento clase VE, según UNE 85204. Totalmente montada.

| Código | Ud | Descripción | Rendimiento | Precio | Importe |
|---|---|---|---|---|---|
| OFPR0010 | h | Oficial 1ª | 2 | 15.83 | 31.66 |
| OPES0010 | h | Peón especial | 2 | 15.06 | 30.12 |
| 10U20PC005M2 | M2 | Carp.al.Royal-U50 BATIENTE (material; 18/06/2008) | 1 | 160 | 160.00 |
|  |  | Total |  |  | 221.78 |

| Medición | Uds. | Largo | Alto | Parcial |
|---|---|---|---|---|
| Ventana | 1 | 2.8 | 0.5 | 1.40 |
| Subtotal |  |  |  | 1.40 |
| Pasaplatos | 1 | 1 | 0.7 | 0.70 |
| Subtotal |  |  |  | 0.70 |
| Total |  |  |  | 2.1 |

**11SBA00102** m REJA DE PETINAS EN ACERO GALVANIZADO EN CALIENTE (30/09/2003)
1.4 m × 139.71 = 195.59
Barandilla de escalera en acero laminado en caliente de pletinas galvanizadas electrosoldadas,formada por marco perimetral de pletina de 20x2 mm con taladros, entrepaño de retícula de 60x60 sistema manual con pletinas portantes de 20x2 mm con encastres y pletinas separadores de 10x2mm soldadas entre si, anclajes a elementos de fábrica o forjado, incluso corte y elaboración,acoplamiento y montaje, lijado, imprimación con 40 micras de minio plomo y p.p. de soldaduras,piezas especiales, material de agarre y colocación. Medida la longitud ejecutada.

| Código | Ud | Descripción | Rendimiento | Precio | Importe |
|---|---|---|---|---|---|
| OFPR0010 | h | Oficial 1ª | 6 | 15.83 | 94.98 |
| CUAD0010 | h | cuadrilla, formada por oficial 1ª y peon esp. | 1 | 30.89 | 30.89 |
| KA00200L | kg | ACERO EN PLETINAS, GALVANIZADAS,MANUFACTURADO (material; 26/11/2003) | 11 | 0.72 | 7.92 |
| WW00400 | u | PEQUEÑO MATERIAL | 30 | 0.0499993605676 | 1.50 |
| WW00300 | u | MATERIAL COMPLEMENTARIO O PZAS. ESPECIALES | 2 | 0.2299970586111 | 0.46 |
| 13EWW00300 | KG. | GALVANIZADO EN PERFILES LAMINADOS (30/09/2003) | 11 | 0.36 | 3.96 |
|  |  | Total |  |  | 139.71 |

| Medición | Uds. | Largo | Alto | Parcial |
|---|---|---|---|---|
| Reja ventana | 1 | 2.8 | 0.5 | 1.40 |
| Total |  |  |  | 1.4 |

## C5 VIDRIOS
Importe: 177.89

**12LSI00100** m2 ACRIST. LAMR. SEGD.,2 LUNAS INCOLORAS 5 MM
2.6 m2 × 68.42 = 177.89
DE ACRISTALAMIENTO LAMINAR DE SEGURIDAD, FORMADO POR DOS LUNAS PULIDAS INCOLORAS DE 5 mm. DE ESPESOR, UNIDAS POR UNA LAMINA DE BUTIRAL DE POLIVINILO TRANSPARENTE; CON UN ESPESOR TOTAL DE 10mm.; CLASIFICACION: ATAQUE MANUAL, NIVEL A NUMERO HOMOLOGACION DBT-2012 SEGUN MINISTERIO DE INDUSTRIA Y ENERGIA; COLOCADO CON PERFIL CONTINUO, INCLUSO PERFIL EN U DE NEOPRENO, CORTES Y COLOCACION DE JUNQUILLOS; CONSTRUIDO SEGUN NTE/FVE-12 E INSTRUCCIONES DEL FABRICANTE. MEDIDA LA SUPERFICIE ACRISTALADA EN MULTIPLOS DE 30 mm.

| Código | Ud | Descripción | Rendimiento | Precio | Importe |
|---|---|---|---|---|---|
| OFPR0010 | h | Oficial 1ª | 0.75 | 15.83 | 11.87 |
| VL00500 | m2 | LAMR.SEGD.2 LUNAS,INCOLORAS, 5MM.DOBLE LAM. BUT. INC. | 1 | 55.07 | 55.07 |
| VW01500 | m | PERFIL EN U DE NEOPRENO | 4 | 0.37 | 1.48 |
|  |  | Total |  |  | 68.42 |

| Medición | Uds. | Largo | Alto | Parcial |
|---|---|---|---|---|
| OJO DE BUEY EN PUERTA COCINA-BAR | 0.5 |  |  | 0.50 |
| ventana | 1 | 2.8 | 0.5 | 1.40 |
| Subtotal |  |  |  | 1.90 |
| pasaplatos | 1 | 1 | 0.7 | 0.70 |
| Subtotal |  |  |  | 0.70 |
| Total |  |  |  | 2.6 |

## C6 PINTURAS (09/10/2007)
Importe: 695.1

**E1300210** m2 PINTURA PÉTREA LISA AL CEMENTO (09/10/2007)
21.52 m2 × 5.44 = 117.07
Pintura pétrea lisa al cemento sobre paramentos verticales y horizontales de ladrillo o cemento,formada por: limpieza del soporte, mano de fondo y mano de acabado. Medida la superficie ejecutada.

| Código | Ud | Descripción | Rendimiento | Precio | Importe |
|---|---|---|---|---|---|
| OFPR0010 | h | Oficial 1ª | 0.15 | 15.83 | 2.37 |
| OPES0010 | h | Peón especial | 0.1 | 15.06 | 1.51 |
| PA00200 | kg | PASTA PÉTREA LISA (material; 09/10/2007) | 0.9 | 1.71 | 1.54 |
| WW00400 | u | PEQUEÑO MATERIAL | 0.4 | 0.0499993605676 | 0.02 |
|  |  | Total |  |  | 5.44 |

| Medición | Uds. | Largo | Alto | Parcial |
|---|---|---|---|---|
| Hueco de ventana en fachada | 1 | 2.8 | 1.3 | 3.64 |
| Chimenea cubierta | 4 | 0.6 | 1.2 | 2.88 |
| Varios | 15 |  |  | 15.00 |
| Subtotal |  |  |  | 21.52 |
| Total |  |  |  | 21.52 |

**E1300220** m2 PINTURA PLÁSTICA LISA SOBRE LADRILLO, YESO O CEMENTO (09/10/2007)
63.64 m2 × 4.72 = 300.38
Pintura plastica lisa sobre paramentos horizontales y verticales de ladrillo, yeso o cemento,formada por: lijado y limpieza del soporte, mano de fondo, plastecido, nueva mano de fondo y dos manos de acabado. Medida la superficie ejecutada.

| Código | Ud | Descripción | Rendimiento | Precio | Importe |
|---|---|---|---|---|---|
| PP00100 | kg | PINTURA PLÁSTICA (material; 09/10/2007) | 0.45 | 1.7 | 0.77 |
| PW00300 | kg | SELLADORA (material; 09/10/2007) | 0.35 | 2.8713196695571 | 1.00 |
| OFPR0010 | h | Oficial 1ª | 0.18 | 15.83 | 2.85 |
| WW00400 | u | PEQUEÑO MATERIAL | 2 | 0.0499993605676 | 0.10 |
|  |  | Total |  |  | 4.72 |

| Medición | Uds. | Largo | Alto | Parcial |
|---|---|---|---|---|
| Nuevos tabiques hacia salon | 1 | 2.8 | 2.8 | 7.84 |
|  | 1 | 2.07 | 2.8 | 5.80 |
| Varios | 50 |  |  | 50.00 |
| Subtotal |  |  |  | 63.64 |
| Total |  |  |  | 63.64 |

**E1300120** m2 PINTURA EXPOXI AL AGUA BICOMPONENTE CON CERTIFICADO SANITARIO PARA BAÑOS Y COCINAS (27/04/2016)
17.64 m2 × 15.74 = 277.65
Pintura epoxi al agua de dos componentes para paredes y techos con certificado sanitario, tipo EPOXI AL AGUA SANITARIO 836 TITAN o similar. Aplicación en interiores de instalaciones sanitarias, mataderos, cocinas, frigoríficos y locales donde se manipulan alimentos (contacto indirecto). Se puede pintar sobre cemento, hormigón, yeso, etc. Posee buena resistencia química, mecánica y al rayado. Permeable al vapor de agua. Puede aplicarse incluso con cierto grado de humedad en el soporte (humedad del hormigón < 5,5%). Tratamiento superficial liso obtenido mediante la aplicación de dos manos de pintura expoxi bicomponente. Espesor aproximado: 200 micras. Incluso preparado de soporte, eliminando la lechada superficial con tratamiento mecánico adecuado que asegure una perfecta apertura de poro, y un posterior barrido y aspirado. Las grietas y fisuras existentes se corregirán aplicando el tratamiento adecuado para cada caso. Medida la unidad totalmente ejecutada.

| Código | Ud | Descripción | Rendimiento | Precio | Importe |
|---|---|---|---|---|---|
| OFPR0010 | h | Oficial 1ª | 0.3 | 15.83 | 4.75 |
| OPES0010 | h | Peón especial | 0.3 | 15.06 | 4.52 |
| E130011040 | l | Pintura epoxi bicomponente con certificado sanitario tipo EPOXI AL AGUA SANITARIO 836 TITAN o similar (29/05/2018) | 0.25 | 25.8 | 6.45 |
| WW00400 | u | PEQUEÑO MATERIAL | 0.4 | 0.0499993605676 | 0.02 |
|  |  | Total |  |  | 15.74 |

| Medición | Uds. | Largo | Ancho | Parcial |
|---|---|---|---|---|
| Techo cocina | 1 | 6.3 | 2.8 | 17.64 |
| Total |  |  |  | 17.64 |

## C7 INSTALACION DE FONTANERÍA
Importe: 125.1

**E16CF0022** m CANALIZACION COBRE,EMPOTRADA, 22 MM. DIAM
7 m × 5.13 = 35.91
DE CANALIZACION DE COBRE, EMPOTRADA, DE 22 mm. DE DIAMETRO NOMINAL Y 1 mm. DE ESPESOR, INCLUSO P.P.DE UNIONES, PIEZAS ESPECIALES, GRAPAS, PEQUEÑO MATERIAL Y AYUDAS DE ALBAÑILERIA; CONSTRUIDA SEGUN NTE/IFF-22. MEDIDA LA LONGITUD EJECUTADA.

| Código | Ud | Descripción | Rendimiento | Precio | Importe |
|---|---|---|---|---|---|
| CUAD0020 | h | CUADRILLA, FORMADA POR OFICIAL 2ª Y PEON ESP. (mano de obra) | 0.03 | 30.41 | 0.912 |
| IF28300 | m | TUBO COBRE DIAM. 20/22 MM. | 1.01 | 2.3 | 2.323 |
| OFPR0010 | h | Oficial 1ª | 0.1 | 15.83 | 1.583 |
| WW00300 | u | MATERIAL COMPLEMENTARIO O PZAS. ESPECIALES | 1.2 | 0.2299970586111 | 0.276 |
| WW00400 | u | PEQUEÑO MATERIAL | 0.7 | 0.0499993605676 | 0.035 |
|  |  | Total |  |  | 5.13 |

| Medición | Uds. | Largo | Parcial |
|---|---|---|---|
| VERTICALES | 2 | 2 | 4.00 |
| Subtotal |  |  | 4.00 |
| H POR TECHO | 1 | 3 | 3.00 |
| Subtotal |  |  | 3.00 |
| Total |  |  | 7 |

**E16CC0022** m CANALIZACION COBRE CALORIFUGADA, EMPOTRADA 22 MM
7 m × 7.55 = 52.85
DE CANALIZACION DE COBRE CALORIFUGADA CON COQUILLA AISLANTE, EMPOTRADA, DE 22 mm. DE DIAMETRO NOMINAL Y 1 mm. DE ESPESOR INCLUSO P.P. DE UNIONES, PIEZAS ESPECIALES, GRAPAS, PEQUEÑO MATERIAL Y AYUDAS DE ALBAÑILERIA; CONSTRUIDA SEGUN NTE/IFC-19. MEDIDA LA LONGITUD EJECUTADA.

| Código | Ud | Descripción | Rendimiento | Precio | Importe |
|---|---|---|---|---|---|
| WW00300 | u | MATERIAL COMPLEMENTARIO O PZAS. ESPECIALES | 1.3 | 0.2299970586111 | 0.30 |
| OFPR0010 | h | Oficial 1ª | 0.12 | 15.83 | 1.90 |
| XT00900 | m | COQUILLA ESP.ELAST.POLIETILENO 0.040W/MºC 28x10MM.DI.XESP | 1.01 | 1.68 | 1.70 |
| CUAD0020 | h | CUADRILLA, FORMADA POR OFICIAL 2ª Y PEON ESP. | 0.042 | 30.41 | 1.28 |
| IF28300 | m | TUBO COBRE DIAM. 20/22 MM. | 1.01 | 2.3 | 2.32 |
| WW00400 | u | PEQUEÑO MATERIAL | 0.9 | 0.0499993605676 | 0.04 |
|  |  | Total |  |  | 7.55 |

| Medición | Uds. | Largo | Parcial |
|---|---|---|---|
| VERTICALES | 2 | 2 | 4.00 |
| Subtotal |  |  | 4.00 |
| H POR TECHO | 1 | 3 | 3.00 |
| Subtotal |  |  | 3.00 |
| Total |  |  | 7 |

**08FVL00006** u LLAVE PASO DIAM.1"(22/25MM.) CAL.MEDIA
2 u × 18.17 = 36.34
DE LLAVE DE PASO CROMADA A JUEGO CON GRIFERIA DE CALIDAD MEDIA, COLOCADA EN CANALIZACION DE 1"(22/25mm.) DE DIAMETRO INCLUSO PEQUEÑO MATERIAL; CONSTRUIDA SEGUN NTE/IFF-23. MEDIDA LA UNIDAD INSTALADA.

| Código | Ud | Descripción | Rendimiento | Precio | Importe |
|---|---|---|---|---|---|
| IF22200 | u | LLAVE PASO CROMADA 1" (22/25 MM) CALIDAD MEDIA | 1 | 13.37 | 13.37 |
| OFPR0010 | h | Oficial 1ª | 0.3 | 15.83 | 4.75 |
| WW00400 | u | PEQUEÑO MATERIAL | 1 | 0.0499993605676 | 0.05 |
|  |  | Total |  |  | 18.17 |

| Medición | Uds. | Parcial |
|---|---|---|
| PREVISIÓN LLAVES DE PASO ESTROPEADAS | 2 | 2.00 |
| Total |  | 2 |

## C14 INSTALACION ELECTRICA Y ALUMBRADO (19/02/2008)
Importe: 5680.9

**08EWW00500** u ARMARIO CUADRO MANDO Y DISTRIB. PARA 96 ELEMENTOS EMPOTRADO PRAGMA O EQUIVALENTE (27/04/2016)
1 u × 428.98 = 428.98
Armario para cuadro de mando y distribución, para 96 elementos, modelo PRAGMA de SCHNEIDER ELECTRIC o equivalente, para empotrar, 24 elementos por fila, de dimensiones aproximadas 570x780x95mm, IP40, formado por armario, soportes, aparamenta, barras, repartidores, circulaciones, acabados y revestimientos, incluso ayudas de albañilería y conexión, construido según normas UNE, REBT e instrucciones del fabricante. Medida la cantidad ejecutada.

| Código | Ud | Descripción | Rendimiento | Precio | Importe |
|---|---|---|---|---|---|
| OFPR0010 | h | Oficial 1ª | 2 | 15.83 | 31.66 |
| OPES0010 | h | Peón especial | 2 | 15.06 | 30.12 |
| IE16080 | u | ARMARIO EMPOTRABLE HASTA 96 ELEMENTOS MODELO PRAGMA PR13834 O EQUIVALENTE (material; 28/09/2017) | 1 | 367.1 | 367.10 |
| WW00400 | u | PEQUEÑO MATERIAL | 2 | 0.0499993605676 | 0.10 |
|  |  | Total |  |  | 428.98 |

| Medición | Uds. | Parcial |
|---|---|---|
| SUBCUADRO | 1 | 1.00 |
| Total |  | 1 |

**08EIM00302** u INTERRUPTOR AUTOMÁTICO MAGNETOTÉRMICO TETRAPOLAR DE 16 A (03/07/2017)
5 u × 117.72 = 588.60
Interruptor automático magnetotérmico tetrapolar de 16
A de intensidad nominal, construido según REBT y normas de la compañía suministradora. Medida la cantidad ejecutada.

| Código | Ud | Descripción | Rendimiento | Precio | Importe |
|---|---|---|---|---|---|
| OFPR0010 | h | Oficial 1ª | 0.35 | 15.83 | 5.54 |
| IE10800 | u | INTERRUPTOR MAGNETOTÉRMICO IV, DE 10-32 A (material; 03/07/2017) | 1 | 112.18 | 112.18 |
|  |  | Total |  |  | 117.72 |

**08EIM00306** u INTERRUPTOR AUTOMÁTICO MAGNETOTÉRMICO TETRAPOLAR DE 40 A (28/09/2017)
1 u × 135.54 = 135.54
Interruptor automático magnetotérmico tetrapolar de 40 A de intensidad nominal, construido según REBT y normas de la compañía suministradora. Medida la cantidad ejecutada.

| Código | Ud | Descripción | Rendimiento | Precio | Importe |
|---|---|---|---|---|---|
| OFPR0010 | h | Oficial 1ª | 0.35 | 15.83 | 5.54 |
| IE10801 | u | INTERRUPTOR MAGNETOTÉRMICO IV, DE 40 A (material; 28/09/2017) | 1 | 130 | 130.00 |
|  |  | Total |  |  | 135.54 |

**08EIM00101** u INTERRUPTOR AUTOMÁTICO MAGNETOTÉRMICO BIPOLAR DE 10 A (03/07/2017)
3 u × 58.08 = 174.24
Interruptor automático magnetotérmico bipolar de 10 A de intensidad nominal, construido según REBT y normas de la compañía suministradora. Medida la cantidad ejecutada.

| Código | Ud | Descripción | Rendimiento | Precio | Importe |
|---|---|---|---|---|---|
| OFPR0010 | h | Oficial 1ª | 0.25 | 15.83 | 3.96 |
| IE10300 | u | INTERRUPTOR MAGNETOTÉRMICO II, DE 10-32 A (material; 03/07/2017) | 1 | 54.12 | 54.12 |
|  |  | Total |  |  | 58.08 |

**08EIM00102** u INTERRUPTOR AUTOMÁTICO MAGNETOTÉRMICO BIPOLAR DE 16 A (03/07/2017)
12 u × 58.08 = 696.96
Interruptor automático magnetotérmico bipolar de 16 A de intensidad nominal, construido según REBT y normas de la compañía suministradora. Medida la cantidad ejecutada.

| Código | Ud | Descripción | Rendimiento | Precio | Importe |
|---|---|---|---|---|---|
| OFPR0010 | h | Oficial 1ª | 0.25 | 15.83 | 3.96 |
| IE10300 | u | INTERRUPTOR MAGNETOTÉRMICO II, DE 10-32 A | 1 | 54.12 | 54.12 |
|  |  | Total |  |  | 58.08 |

**08EID00023** u INTERRUPTOR DIFERENCIAL IV, INT. N. 40 A SENS. 0,03 A (03/07/2017)
5 u × 253.31 = 1266.55
Interruptor diferencial IV de 40 A de intensidad nominal y 0,03 A de sensibilidad tipo AC, construido según REBT y normas de la compañía suministradora. Medida la cantidad ejecutada.

| Código | Ud | Descripción | Rendimiento | Precio | Importe |
|---|---|---|---|---|---|
| OFPR0010 | h | Oficial 1ª | 0.4 | 15.83 | 6.33 |
| IE09100 | u | INTERRUPTOR DIFERENCIAL IV 40 A/30 mA TIPO AC (material; 03/07/2017) | 1 | 246.98 | 246.98 |
|  |  | Total |  |  | 253.31 |

**08EID00007** u INTERRUPTOR DIFERENCIAL II, INT. N. 40 A SENS. 0,03 A (03/07/2017)
1 u × 59.85 = 59.85
Interruptor diferencial II de 40 A de intensidad nominal y 0,03 A de sensibilidad tipo AC, construido según REBT y normas de la compañía suministradora. Medida la cantidad ejecutada.

| Código | Ud | Descripción | Rendimiento | Precio | Importe |
|---|---|---|---|---|---|
| OFPR0010 | h | Oficial 1ª | 0.3 | 15.83 | 4.75 |
| IE08600 | u | INTERRUPTOR DIFERENCIAL II 40 A/30 mA TIPO AC (material; 03/07/2017) | 1 | 55.1 | 55.10 |
|  |  | Total |  |  | 59.85 |

**08ECC00102** m CIRCUITO MONOFÁSICO 3x1,5 mm2 ES07Z1-K(AS) EMPOTRADO (27/04/2016)
50 m × 3.5 = 175.00
Circuito monofásico,instalado con cable de cobre de tres conductoresES07Z1-K(AS) de 1,5 mm2 de sección nominal mínima, empotrado y aislado con tubo de PVC flexible de 13 mm de diámetro, incluso p.p. de cajas de derivación y ayudas de albañilería; construido según REBT y CPR. Medida la longitud ejecutada desde la caja de mando y protección REBT hasta la caja de registro del ultimo recinto suministrado.

| Código | Ud | Descripción | Rendimiento | Precio | Importe |
|---|---|---|---|---|---|
| ATC00100 | h | CUADRILLA ALBAÑILERÍA, FORMADA POR OFICIAL 1ª Y PEÓN ESP. (mano de obra) | 0.03 | 30.89 | 0.93 |
| OFPR0010 | h | Oficial 1ª | 0.046 | 15.83 | 0.73 |
| IE01900 | m | CABLE COBRE 1x1,5 mm2 ES07Z1-K(AS) (material; 03/07/2017) | 3.03 | 0.52 | 1.58 |
| IE11900 | m | TUBO PVC FLEXIBLE CORRUGADO DIÁM. 13 mm (material; 03/07/2017) | 1.01 | 0.16 | 0.16 |
| WW00300 | u | MATERIAL COMPLEMENTARIO O PZAS. ESPECIALES | 0.3 | 0.2299970586111 | 0.07 |
| WW00400 | u | PEQUEÑO MATERIAL | 0.5 | 0.0499993605676 | 0.02 |
|  |  | Total |  |  | 3.5 |

**08ECC00103** m CIRCUITO MONOFÁSICO 3x2,5 mm2 ES07Z1-K(AS) EMPOTRADO (27/04/2016)
200 m × 4.43 = 886.00
Circuito monofásico, instalado con cable de cobre de tres conductores ES07Z1-K(AS) de 2,5 mm2 de sección nominal, empotrado y aislado con tubo de PVC flexible de 13 mm de diámetro, incluso p.p. de cajas de derivación y ayudas de albñileria; construido según REBT y CPR. Medida la longitud ejecutada desde la caja de mando y protección REBT hasta la caja de registro del ultimo recinto suministrado.

| Código | Ud | Descripción | Rendimiento | Precio | Importe |
|---|---|---|---|---|---|
| ATC00100 | h | CUADRILLA ALBAÑILERÍA, FORMADA POR OFICIAL 1ª Y PEÓN ESP. | 0.03 | 30.89 | 0.927 |
| OFPR0010 | h | Oficial 1ª | 0.046 | 15.83 | 0.728 |
| IE02000 | m | CABLE COBRE 1x2,5 mm2 ES07Z1-K(AS) (material; 03/07/2017) | 3.03 | 0.83 | 2.515 |
| IE11900 | m | TUBO PVC FLEXIBLE CORRUGADO DIÁM. 13 mm | 1.01 | 0.16 | 0.162 |
| WW00300 | u | MATERIAL COMPLEMENTARIO O PZAS. ESPECIALES | 0.3 | 0.2299970586111 | 0.069 |
| WW00400 | u | PEQUEÑO MATERIAL | 0.5 | 0.0499993605676 | 0.025 |
|  |  | Total |  |  | 4.43 |

**08ELW00010** u INTERRUPTOR SIMPLE (27/04/2016)
2 u × 14.09 = 28.18
Interruptor para punto de luz sencillo empotrado, incluso mecanismos de primera calidad empotrados y p.p. de cajas de derivación y ayudas de albañilería; construido según REBT. Medida la cantidad ejecutada

| Código | Ud | Descripción | Rendimiento | Precio | Importe |
|---|---|---|---|---|---|
| OFPR0010 | h | Oficial 1ª | 0.4 | 15.83 | 6.332 |
| ATC00100 | h | CUADRILLA ALBAÑILERÍA, FORMADA POR OFICIAL 1ª Y PEÓN ESP. | 0.18 | 30.89 | 5.560 |
| IE05200 | u | CAJILLO UNIVERSAL ENLAZABLE (material; 03/07/2017) | 1 | 0.32 | 0.320 |
| IE11000 | u | INTERRUPTOR SENCILLO (material; 03/07/2017) | 1 | 1.78 | 1.780 |
| WW00400 | u | PEQUEÑO MATERIAL | 0.5 | 0.0499993605676 | 0.025 |
| WW00300 | u | MATERIAL COMPLEMENTARIO O PZAS. ESPECIALES | 0.3 | 0.2299970586111 | 0.069 |
|  |  | Total |  |  | 14.09 |

**08WII00041** ud LUMINARIA SUPERFICIE ESTANCA WT470C LED23S/840 PSK WB L1300 DE PHILIPS O EQUIVALENTE (27/04/2016)
3 ud × 116.66 = 349.98
Luminaria de superficie WT470C LED23S/840 PSK WB L1300 de Philips o equivalente, incluso desmontaje de la luminaria obsoleta, montaje y conexiones. Medida la unidad instalada.

| Código | Ud | Descripción | Rendimiento | Precio | Importe |
|---|---|---|---|---|---|
| OFPR0010 | h | Oficial 1ª | 0.4 | 15.83 | 6.33 |
| WW00300 | u | MATERIAL COMPLEMENTARIO O PZAS. ESPECIALES | 1.2 | 0.2299970586111 | 0.28 |
| WW00400 | u | PEQUEÑO MATERIAL | 1 | 0.0499993605676 | 0.05 |
| IW02561 | ud | LUMINARIA WT470C LED23S/840 PSK WB L1300 de Philips o equivalente (material; 06/10/2017) | 1 | 110 | 110.00 |
|  |  | Total |  |  | 116.66 |

| Medición | Uds. | Parcial |
|---|---|---|
| COCINA | 3 | 3.00 |
| Total |  | 3 |

**08ETT00003** u TOMA CORRIENTE EMPOTRADA 16 A. CON 2.5 MM2 (19/02/2008)
23 u × 38.74 = 891.02
DE TOMA DE CORRIENTE EMPOTRADA DE 16 A CON PUESTA A TIERRA, INSTALADA CON CABLE DE COBRE DE 2.5 mm2.DE SECCION NOMINAL, EMPOTRADO Y AISLADO BAJO TUBO DE PVC. FLEXIBLE DE 13 mm. DE DIAMETRO, INCLUSO MECANISMO DE PRIMERA CALIDAD Y P.P. DE CAJAS DE DERIVACION Y AYUDAS DE ALBAÑILERIA; CONSTRUIDO SEGUN NTE/IEB-50 Y REBT. MEDIDA LA UNIDAD INSTALADA.

| Código | Ud | Descripción | Rendimiento | Precio | Importe |
|---|---|---|---|---|---|
| 5 | u | CAJILLO UNIVERSAL ENLAZABLE (19/02/2008) | 1 | 0.5 | 0.50 |
| WW00400 | u | PEQUEÑO MATERIAL | 5 | 0.0499993605676 | 0.25 |
| WW00300 | u | MATERIAL COMPLEMENTARIO O PZAS. ESPECIALES | 3 | 0.2299970586111 | 0.69 |
| IE11900 | m | TUBO PVC FLEXIBLE CORRUGADO DIÁM. 13 mm | 5.05 | 0.16 | 0.81 |
| IE02000 | m | CABLE COBRE 1x2,5 mm2 ES07Z1-K(AS) | 15 | 0.83 | 12.45 |
| IE01400 | u | BASE ENCHUFE II+T 16 A. C/PLACA T.T. LATERAL (19/02/2008) | 1 | 5.55 | 5.55 |
| CUAD0010 | h | cuadrilla, formada por oficial 1ª y peon esp. | 0.24 | 30.89 | 7.41 |
| OFPR0010 | h | Oficial 1ª | 0.7 | 15.83 | 11.08 |
|  |  | Total |  |  | 38.74 |

| Medición | Uds. | Parcial |
|---|---|---|
| H | 1 | 1.00 |
| P | 1 | 1.00 |
| F | 1 | 1.00 |
| T | 1 | 1.00 |
| M | 2 | 2.00 |
| N | 2 | 2.00 |
| T | 1 | 1.00 |
| L | 1 | 1.00 |
| T1 | 4 | 4.00 |
| X | 1 | 1.00 |
| T2 | 4 | 4.00 |
| T3 | 4 | 4.00 |
| Subtotal |  | 23.00 |
| Total |  | 23 |

## C15 INSTALACION DE S.I. (27/04/2016)
Importe: 1113.16

**E2100AN11** SISTEMA EXTINCION INCENDIOS AUTOMATICO EN CAMPANA 1,5X0,8m (29/05/2018)
1 × 1050 = 1050.00
sistema de extinción de incendios para restaurantes modelo R-102 de Ansul, de cartucho, con agente extintor químico húmedo, y presión regulada con una línea de distribución del agente extintor de boquilla fija. El sistema incluye: conjunto de liberación regulado AUTOMAN que incluye un mecanismo de liberación regulado y un tanque en acero inox para almacenamiento del agente extintor químico húmedo dentro de la misma camisa. Con boquillas, tapas de purga, detectores, cartuchos, agente extintor y codos de polea en paquetes separados en las cantidades necesarias para diferentes aplicaciones del sistema de extinción de incendios.Totalmente instalada, comprobada, cargada y con certificado homologado del instalador

| Código | Ud | Descripción | Rendimiento | Precio | Importe |
|---|---|---|---|---|---|
| E21ANSUL | u | SISTEMA DE EXTINCION DE INCENDIOS AUTOMATICA TIPO ANSUL (29/05/2018) | 1 | 1050 | 1050.00 |
|  |  | Total |  |  | 1050 |

**08WII20200** ud LUMINARIA EMERGENCIA DUNNA LED 200LM O EQUIVALENTE (27/04/2016)
2 ud × 31.58 = 63.16
Aparato de emergencia LED de superficie de 210lm. modelo DUNNA LED de NORMALUX o equivalente, incluso desmontaje de la luminaria obsoleta, montaje y conexiones. Medida la unidad instalada.

| Código | Ud | Descripción | Rendimiento | Precio | Importe |
|---|---|---|---|---|---|
| OFPR0010 | h | Oficial 1ª | 0.4 | 15.83 | 6.33 |
| IW03000 | ud | EMERGENCIA DUNNA LED 200LM DE NORMALUX O EQUIVALENTE (material; 28/09/2017) | 1 | 24.92 | 24.92 |
| WW00300 | u | MATERIAL COMPLEMENTARIO O PZAS. ESPECIALES | 1.2 | 0.2299970586111 | 0.28 |
| WW00400 | u | PEQUEÑO MATERIAL | 1 | 0.0499993605676 | 0.05 |
|  |  | Total |  |  | 31.58 |

## C16 INSTALACION DE VENTILACIÓN (27/04/2016)
Importe: 599.43

**08CVC00182** m CONDUCTO CIRCULAR HELICOIDAL DIÁM. 500 mm (27/04/2016)
3 m × 64.66 = 193.98
Conducto circular formado por tubo helicoidal de chapa de acero galvanizada, de 500 mm de diámetro, unión de tramos mediante bridas y manguitos, p.p. de estos y de abrazaderas para soporte y cuelgue, incluso ayudas de albañilería. Medida la longitud ejecutada entre las bridas de unión y las piezas especiales.

| Código | Ud | Descripción | Rendimiento | Precio | Importe |
|---|---|---|---|---|---|
| ATC00200 | h | CUADRILLA ALBAÑILERÍA, FORMADA POR OFICIAL 2ª Y PEÓN ESP. (mano de obra) | 0.1 | 30.41 | 3.041 |
| OPES0010 | h | Peón especial | 0.3 | 15.06 | 4.518 |
| OFPR0010 | h | Oficial 1ª | 0.3 | 15.83 | 4.749 |
| IC10100 | u | BRIDA GALV. PARA CONDUCTO CIRCULAR DE 500 mm DIÁM. (material; 03/07/2017) | 0.65 | 7.16 | 4.654 |
| IC25900 | m | CONDUCTO HELICOIDAL CHAPA GALV. 500 mm DIÁM. (material; 03/07/2017) | 1 | 44.81 | 44.810 |
| WW00300 | u | MATERIAL COMPLEMENTARIO O PZAS. ESPECIALES | 12 | 0.2299970586111 | 2.760 |
| WW00400 | u | PEQUEÑO MATERIAL | 2.5 | 0.0499993605676 | 0.125 |
|  |  | Total |  |  | 64.66 |

| Medición | Uds. | Largo | Parcial |
|---|---|---|---|
| Conducto extractor | 1 | 3 | 3.00 |
| Total |  |  | 3 |

**E18EXCE011** Ud COLOCACIÓN DE CAMPANA Y EXTRACTOR CENTRIFUGO (27/04/2016)
1 Ud × 123.84 = 123.84
Colocación de extractor centrífugo y campana, incluso apertura de hueco en forjado, colocación de conducto circular debidamente protegido y abrigado en cubierta y reposición de cubierta. Totalmente instalada en cubierta y conexionada

| Código | Ud | Descripción | Rendimiento | Precio | Importe |
|---|---|---|---|---|---|
| ATC00400 | h | CUADRILLA FORMADA POR OFICIAL 1ª INST. Y AYUDANTE ESP. (material) | 4 | 30.89 | 123.56 |
| WW00300 | u | MATERIAL COMPLEMENTARIO O PZAS. ESPECIALES | 1 | 0.2299970586111 | 0.23 |
| WW00400 | u | PEQUEÑO MATERIAL | 1 | 0.0499993605676 | 0.05 |
|  |  | Total |  |  | 123.84 |

**E18RE00010** Ud REJA DE TOMA DE AIRE EXTERIOR 500X300 (27/04/2016)
1 Ud × 70.44 = 70.44
SALIDA DE AIRE AL EXTERIOR DE 500X300 MM., CONSTRUIDA CON PERFILES DE ALUMINIO EXTRUIDO Y ANODIZADO, CON PROTECCION DE MALLA METALICA ANTI-INSECTOS, INCLUSO PEQUEÑO MATERIAL, MEDIDA LA UNIDAD INSTALADA.

| Código | Ud | Descripción | Rendimiento | Precio | Importe |
|---|---|---|---|---|---|
| ATC00400 | h | CUADRILLA FORMADA POR OFICIAL 1ª INST. Y AYUDANTE ESP. | 1 | 30.89 | 30.89 |
| WW00300 | u | MATERIAL COMPLEMENTARIO O PZAS. ESPECIALES | 1 | 0.2299970586111 | 0.23 |
| WW00400 | u | PEQUEÑO MATERIAL | 1 | 0.0499993605676 | 0.05 |
| E18REJ300X500 | u | REJILLA PARA EXTRACCIÓN DE AIRE 300X500 | 1 | 39.27 | 39.27 |
|  |  | Total |  |  | 70.44 |

| Medición | Uds. | Parcial |
|---|---|---|
| Rejilla en techo aporte aire | 1 | 1.00 |
| Total |  | 1 |

**E18VA00010** Ud SOMBRERETE DE PROTECCIÓN PARA CONDUCTO VENTILAC. 350mm (27/04/2016)
1 Ud × 211.17 = 211.17
Suministro y montaje de sombrerete contra la lluvia de chapa galvanizada, para conducto de salida de 3500 mm de diámetro exterior en cubierta inclinada con cobertura de pizarra, acabado liso, con malla de protección contra la entrada de hojas y pájaros, babero de plomo y cuello de conexión a conducto, para ventilación natural. Incluso p/p de elementos de anclaje y sujeción. Totalmente montado.

| Código | Ud | Descripción | Rendimiento | Precio | Importe |
|---|---|---|---|---|---|
| ATC00400 | h | CUADRILLA FORMADA POR OFICIAL 1ª INST. Y AYUDANTE ESP. | 1 | 30.89 | 30.89 |
| WW00300 | u | MATERIAL COMPLEMENTARIO O PZAS. ESPECIALES | 1 | 0.2299970586111 | 0.23 |
| WW00400 | u | PEQUEÑO MATERIAL | 1 | 0.0499993605676 | 0.05 |
| E18REJ300X50010 | u | SOMBRERETE DE PROTECCIÓN PARA CONDUCTO VENTILAC. 350mm (29/05/2018) | 1 | 180 | 180.00 |
|  |  | Total |  |  | 211.17 |

| Medición | Uds. | Parcial |
|---|---|---|
| Aporte de aire | 1 | 1.00 |
| Total |  | 1 |

## C18V INSTALACION DE GAS (27/04/2016)
Importe: 1083.18

**08LPP00101** u REGULADOR BAJA PRESIÓN APARATOS PROPANO, 1/2" (27/04/2016)
2 u × 21.85 = 43.70
Regulador de baja presión, para aparatos utilizadores de propano de 1/2", homologado y pintado; construido según reglamentación para instalaciones de gas y normas de la compañía suministradora. Medida la cantidad ejecutada.

| Código | Ud | Descripción | Rendimiento | Precio | Importe |
|---|---|---|---|---|---|
| OFPR0010 | h | Oficial 1ª | 0.5 | 15.83 | 7.92 |
| IG03300 | u | REGULADOR BAJA PRESIÓN PROPANO 1/2" (material; 03/07/2017) | 1 | 13.83 | 13.83 |
| WW00400 | u | PEQUEÑO MATERIAL | 2 | 0.0499993605676 | 0.10 |
|  |  | Total |  |  | 21.85 |

| Medición | Uds. | Parcial |
|---|---|---|
| APARATOS | 2 | 2.00 |
| Total |  | 2 |

**08LPP00201** u DISTRIBUIDOR GAS PROPANO CÓN TUBO DE ACERO (27/04/2016)
10 u × 27.99 = 279.90
Distribuidor de gas propano construido de tubo de acero s/s DIN 2.440 1" l. 40 cm con una toma de entrada y cuadro de salida de 1/2", homologado y pintado; construido según reglamentación para instalaciones de gas y normas de la compañía suministradora. Medida la cantidad ejecutada.

| Código | Ud | Descripción | Rendimiento | Precio | Importe |
|---|---|---|---|---|---|
| OFPR0010 | h | Oficial 1ª | 0.7 | 15.83 | 11.08 |
| IG00700 | u | DISTRIBUIDOR PROPANO DIM. 1,1+4 TOMAS 1/2" (material; 03/07/2017) | 1 | 16.81 | 16.81 |
| WW00400 | u | PEQUEÑO MATERIAL | 2 | 0.0499993605676 | 0.10 |
|  |  | Total |  |  | 27.99 |

| Medición | Uds. | Parcial |
|---|---|---|
| INSTALACION DE GAS 2 BOMBONAS SIMULTANEO | 10 | 10.00 |
| Total |  | 10 |

**08LPP00313** u LLAVE DE CORTE DE BOLA 2" DIÁM. (27/04/2016)
3 u × 19.86 = 59.58
Llave de corte de bola para soldar, colocada en conducción de 2" de diámetro de gaspropano-butano, incluso p.p. de pequeño material; construida según reglamentación para instalaciones de gas y normas de la compañía suministradora. Medida la cantidad ejecutada.

| Código | Ud | Descripción | Rendimiento | Precio | Importe |
|---|---|---|---|---|---|
| OFPR0010 | h | Oficial 1ª | 0.3 | 15.83 | 4.75 |
| UG01500 | u | LLAVE DE CORTE DE BOLA DIÁM. 2" (50/60 mm) (material; 03/07/2017) | 1 | 15.06 | 15.06 |
| WW00400 | u | PEQUEÑO MATERIAL | 1 | 0.0499993605676 | 0.05 |
|  |  | Total |  |  | 19.86 |

**0400102** TRAMITES DE LEGALIZACIÓN DE LA INSTALACIÓN DE GAS (06/10/2017)
1 × 700 = 700.00
Obtención de certificado y legalización de la instalación ante la autoridad competente.

| Código | Ud | Descripción | Rendimiento | Precio | Importe |
|---|---|---|---|---|---|
| OCA0101 | u | ACTA DE OCA (06/10/2017) | 1 | 700 | 700.00 |
|  |  | Total |  |  | 700 |

## C19 GESTION DE RESIDUOS (21/05/2007)
Importe: 362.54

**E2700020** m3 RETIRADA DE RESIDUOS MIXTOS N.P. A PLANTA DE VALORIZ. 20 km (21/05/2007)
11.68 m3 × 19.13 = 223.44
Retirada de residuos mixtos en obra de nueva planta a planta de valorización vertedero autorizado por transportista autorizado (por la Consejería de Medio Ambiente de la Comunidad Autónoma de Andalucia)situada a una distancia máxima de 20 km, formada por: transporte interior, carga, transporte a planta, descarga y canon de gestión. Medido el volumen esponjado.

| Código | Ud | Descripción | Rendimiento | Precio | Importe |
|---|---|---|---|---|---|
| ER00100 | m3 | CANON GESTION DE RESIDUOS MIXTOS (material; 21/05/2007) | 1 | 11.309998380542 | 11.31 |
| MECC0410 | H | Pala cargadora 16 Tm. c/c | 0.02 | 30.05 | 0.60 |
| MCCC0100 | H | Camión basculante normal c/c (maquinaria; 04/07/2014) | 0.3 | 24.05 | 7.22 |
|  |  | Total |  |  | 19.13 |

| Medición | Uds. | Parcial |
|---|---|---|
| Demolicion de tabique | 0.87 | 0.870 |
| Picado de azulejos | 0.4648 | 0.465 |
| Desmontado pavim terrazo | 0.34 | 0.340 |
| Desmontado de instalaciones y varios | 10 | 10.000 |
| Total |  | 11.68 |

**E2700050** t RETIRADA RESIDUOS METALES MEZCLADOS N.P. DIST. MÁX. 15 km (04/07/2014)
5 t × 27.82 = 139.10
Retirada de residuos de metales mezclados en obra situada a una distancia máxima de 15 km, formada por: carga, transporte y descarga en almacén y canon. Medido el peso en bascula puesto en almacén.

| Código | Ud | Descripción | Rendimiento | Precio | Importe |
|---|---|---|---|---|---|
| EA00100 | t | RESIDUOS DE ACERO (material) | 1 | 20 | 20.00 |
| MECC0410 | H | Pala cargadora 16 Tm. c/c | 0.02 | 30.05 | 0.60 |
| MCCC0100 | H | Camión basculante normal c/c | 0.3 | 24.05 | 7.22 |
|  |  | Total |  |  | 27.82 |

| Medición | Uds. | Parcial |
|---|---|---|
| Ventana, Reja y varios | 5 | 5.00 |
| Total |  | 5 |

## C20 SEGURIDAD Y SALUD (05/05/2017)
Importe: 250

**EE281** Seguridad y Salud 1.5% PEM (05/05/2017)
250 × 1 = 250.00
Partida destinada a Seguridad y Salud, calculada como en 1,5% de Presupuesto de Ejecución Material

## Precios auxiliares

**AGM00800** m3 MORTERO DE CEMENTO CEM II/A-L 32.5,AR.RIO M-4(1:6)+PLAST. (material)
Precio: 44.72
MORTERO DE CEMENTO CEM II/A-L 32.5 Y ARENA DE RIO M-4 (1:6) CON ADICION DE PLASTIFICANTE.

| Código | Ud | Descripción | Rendimiento | Precio | Importe |
|---|---|---|---|---|---|
| OPES0010 | h | Peón especial | 1.03 | 15.06 | 15.512 |
| PFCE0010 | tm | Cemento II -/35 PA-350 (S-50 Kg) (material; 24/01/2005) | 0.258 | 81.36 | 20.991 |
| AA00300 | m3 | ARENA GRUESA (material) | 1.102 | 6.4353703083431 | 7.092 |
| GA00200 | l | PLASTIFICANTE (material) | 1.288 | 0.8031663411349 | 1.034 |
| GW00100 | m3 | AGUA POTABLE (material) | 0.263 | 0.3513852742465 | 0.092 |
|  |  | Total |  |  | 44.72 |

**AGM00500** m3 mortero de cemento M5 (1:6) CEM II/A-L 32,5 N (material)
Precio: 46.58
Mortero de cemento CEM II/A-L 32,5 N, tipo M5 (1:6), con una resistencia a compresión de 5 N/mm2, según UNE-EN 998-2:2004.

| Código | Ud | Descripción | Rendimiento | Precio | Importe |
|---|---|---|---|---|---|
| OPES0010 | h | Peón especial | 1.03 | 15.06 | 15.51 |
| AA00300 | m3 | ARENA GRUESA | 1.102 | 6.4353703083431 | 7.09 |
| GC00200 | t | CEMENTO CEM II/A-L 32,5 N EN SACOS (material; 03/07/2017) | 0.258 | 92.54 | 23.88 |
| GW00100 | m3 | AGUA POTABLE | 0.263 | 0.3513852742465 | 0.09 |
|  |  | Total |  |  | 46.58 |

**CUAD0010** h cuadrilla, formada por oficial 1ª y peon esp. (mano de obra)
Precio: 30.89

| Código | Ud | Descripción | Rendimiento | Precio | Importe |
|---|---|---|---|---|---|
| OFPR0010 | h | Oficial 1ª | 1 | 15.83 | 15.83 |
| OPES0010 | h | Peón especial | 1 | 15.06 | 15.06 |
|  |  | Total |  |  | 30.89 |

**AGL00100** m3 LECHADA DE CEMENTO CEM II/A-L 32,5 N (material)
Precio: 102.26
Lechada de cemento CEM II/A-L 32,5 N, envasado, confeccionada a mano, según UNE-EN 197-1:2000.

| Código | Ud | Descripción | Rendimiento | Precio | Importe |
|---|---|---|---|---|---|
| OPES0010 | h | Peón especial | 3.605 | 15.06 | 54.29 |
| GC00200 | t | CEMENTO CEM II/A-L 32,5 N EN SACOS | 0.515 | 92.54 | 47.66 |
| GW00100 | m3 | AGUA POTABLE | 0.891 | 0.3513852742465 | 0.31 |
|  |  | Total |  |  | 102.26 |

**CUAD0020** h CUADRILLA, FORMADA POR OFICIAL 2ª Y PEON ESP. (mano de obra)
Precio: 30.41

| Código | Ud | Descripción | Rendimiento | Precio | Importe |
|---|---|---|---|---|---|
| OFSE0010 | h | Oficial 2ª (mano de obra) | 1 | 15.35 | 15.35 |
| OPES0010 | h | Peón especial | 1 | 15.06 | 15.06 |
|  |  | Total |  |  | 30.41 |

**ATC00100** h CUADRILLA ALBAÑILERÍA, FORMADA POR OFICIAL 1ª Y PEÓN ESP. (mano de obra)
Precio: 30.89
Cuadrilla albañilería, formada por oficial 1ª y peón especial.

| Código | Ud | Descripción | Rendimiento | Precio | Importe |
|---|---|---|---|---|---|
| OFPR0010 | h | Oficial 1ª | 1 | 15.83 | 15.83 |
| OPES0010 | h | Peón especial | 1 | 15.06 | 15.06 |
|  |  | Total |  |  | 30.89 |

**ATC00200** h CUADRILLA ALBAÑILERÍA, FORMADA POR OFICIAL 2ª Y PEÓN ESP. (mano de obra)
Precio: 30.41
Cuadrilla albañilería, formada por oficial 2ª y peón especial.

| Código | Ud | Descripción | Rendimiento | Precio | Importe |
|---|---|---|---|---|---|
| OFSE0010 | h | Oficial 2ª | 1 | 15.35 | 15.35 |
| OPES0010 | h | Peón especial | 1 | 15.06 | 15.06 |
|  |  | Total |  |  | 30.41 |

**ATC00400** h CUADRILLA FORMADA POR OFICIAL 1ª INST. Y AYUDANTE ESP. (material)
Precio: 30.89
CUADRILLA FORMADA POR UN OFICIAL 1ª INSTALADOR Y AYUDANTE ESPECIALISTA.

| Código | Ud | Descripción | Rendimiento | Precio | Importe |
|---|---|---|---|---|---|
| OPES0010 | h | Peón especial | 1 | 15.06 | 15.06 |
| OFPR0010 | h | Oficial 1ª | 1 | 15.83 | 15.83 |
|  |  | Total |  |  | 30.89 |

## Recursos

**%1PMA0001** % Medios auxiliares
Relación comercial: 000, 0, 001, 002

**OPOR0010** h. Peón ordinario
Claves: ordinario

**P08WB051** m. Escocia media caña 24x4x4 cm
Claves: medio, perforación, caña, plástico

**P08MA020** kg Adhesivo contacto
Claves: contacto, adhesivo

**AA00200** m3 ARENA FINA
Medido el volumen aparente útil descargado

**RS02502** u BALDOSA GRES COMPACTO 40x4O cm
Medida la cantidad útil descargada

**E1100MOSQ** M2 Mosquitera fija formada por marco de perfiles de aluminio lacado, tela de hilos de poliéster, accesorios y complementos
Suministro y montaje de mosquitera fija de 0,5 m de anchura y 0,8 m de altura, formada por marco de perfiles de aluminio lacado, tela de hilos de poliéster, accesorios y complementos, colocada con fijaciones mecánicas en la cara exterior de la carpintería. Incluso sellado perimetral de juntas por medio de un cordón de silicona neutra. Totalmente montada y probada

**RW01900** m JUNTA DE SELLADO
Medida la longitud útil descargada

**13EWW00300** KG. GALVANIZADO EN PERFILES LAMINADOS
GALVANIZADO EN PERFILES DE ACERO LAMINADO , INCLUYENDO TRANSPORTE DE MATERIAL A TALLER DE GALVANIZADO Y VUELTA A LA OBRA, PARTE PROPORCIONAL DE CARGA Y DESCARGA.

**IE16080** u ARMARIO EMPOTRABLE HASTA 96 ELEMENTOS MODELO PRAGMA PR13834 O EQUIVALENTE
Medida la cantidad útil descargada

**IE10800** u INTERRUPTOR MAGNETOTÉRMICO IV, DE 10-32 A
Medida la cantidad útil descargada

**IE10801** u INTERRUPTOR MAGNETOTÉRMICO IV, DE 40 A
Medida la cantidad útil descargada

**IE10300** u INTERRUPTOR MAGNETOTÉRMICO II, DE 10-32 A
Medida la cantidad útil descargada

**IE09100** u INTERRUPTOR DIFERENCIAL IV 40 A/30 mA TIPO AC
Medida la cantidad útil descargada

**IE08600** u INTERRUPTOR DIFERENCIAL II 40 A/30 mA TIPO AC
Medida la cantidad útil descargada

**IE01900** m CABLE COBRE 1x1,5 mm2 ES07Z1-K(AS)
Medida la longitud útil descargada

**IE11900** m TUBO PVC FLEXIBLE CORRUGADO DIÁM. 13 mm
Medida la longitud útil descargada

**IE02000** m CABLE COBRE 1x2,5 mm2 ES07Z1-K(AS)
Medida la longitud útil descargada

**IE05200** u CAJILLO UNIVERSAL ENLAZABLE
Medida la cantidad útil descargada

**IE11000** u INTERRUPTOR SENCILLO
Medida la cantidad útil descargada

**IC10100** u BRIDA GALV. PARA CONDUCTO CIRCULAR DE 500 mm DIÁM
Medida la cantidad útil descargada

**IC25900** m CONDUCTO HELICOIDAL CHAPA GALV. 500 mm DIÁM
Medida la longitud útil descargada

**IG03300** u REGULADOR BAJA PRESIÓN PROPANO 1/2"
Medida la cantidad útil descargada

**IG00700** u DISTRIBUIDOR PROPANO DIM. 1,1+4 TOMAS 1/2"
Medida la cantidad útil descargada

**UG01500** u LLAVE DE CORTE DE BOLA DIÁM. 2" (50/60 mm)
Medida la cantidad útil descargada

**GC00200** t CEMENTO CEM II/A-L 32,5 N EN SACOS
Medido el peso útil descargado

## Entidades
- 000, C
- 001, C
- 002, C
- Con0001, CONSTRUCTORA, C, B04717302
- Dir0001, José Miguel Sánchez Salvador, C
- Pro0001, El Concejal Delegado, C, Jose Andres Cano Peinado
- Pry0001, Francisco García Lirola, C
